# B1.7 Bit_verklebt_ohne WD_Beton
Angebotsaufforderung (GAEB 90, DA83)
Währung: EUR

## .
Datum: 05.05.21

*Hinweis*
System-Leistungsverzeichnis

BV: B1.7 Bit_verklebt_ohne WD_Beton

Sehr geehrte Damen und Herren,

beigefügt erhalten sie unser
 System-Leistungsverzeichnis für den dargestellten
 Systemaufbau zur
Durchsicht, Prüfung und weiteren Verwendung.

Das System-Leistungsverzeichnis wurde nach bestem
 Wissen und Gewissen erstellt.

Es stellt keine planerische Leistung dar und entbindet
 den Fachplaner / Architekten oder andere am
Bau beteiligte Fachleute nicht von deren Prüfpflicht.
Es sind die in diesem System-Leistungsverzeichnis
 aufgeführten Materialien der Firma SOPREMA
GmbH anzubieten.

Für Änderungen, ergänzende LV-Texte und technische
 Fragen stehen wir gerne zur Verfügung

Maß-, Massen- und Mengenangaben sind eigenständig zu
 ermitteln oder zu ergänzen.

Mit freundlichen Grüßen

SOPREMA GmbH

### 01 .

#### 01.01 1: Baustelleneinrichtung

**01.01.01 Baustelleneinrichtung**
Baustelleneinrichtung
Baustelleneinrichtung/ -räumung
Geräte, Werkzeuge und sonstige Betriebsmittel, die zur Durchführung der
Arbeiten erforderlich sind, auf die
Baustelle bringen und aufbauen.
Vorhaltekosten der Baustelleneinrichtung
sowie der benötigten Maschinen sind in
dieser Position einzurechnen.
Nach Abschluss der Arbeiten sind alle
Geräte, Werkzeuge und sonstige
Betriebsmittel und Werkstoffreste wieder
abzubauen bzw. abzufahren/zu entsorgen.
Die in Anspruch genommenen Flächen sind
sauber zu hinterlassen.
Menge: 0,000 pau

**01.01.02 Dachrandabsturzsicherungen**
Dachrandabsturzsicherungen
nach den Vorschriften der Bauberufsgenossenschaft zur ordnungsgemäßen
Durchführung der vorbeschriebenen
Arbeiten aufstellen, vorhalten
und wieder abbauen.
Menge: 0,000 m

**01.01.03 Standgerüstgestellung**
Standgerüstgestellung
Standgerüste
nach den Vorschriften der Bauberufsgenossenschaft zur ordnungsgemäßen
Durchführung der vorbeschriebenen
Arbeiten.aufstellen, vorhalten
und wieder abbauen.
Einheit: psch

#### 01.02 2: Abdichtungsarbeiten

**01.02.01 Reinigen des Untergrundes**
Reinigen des Untergrundes
Sorgfältiges Reinigen des Untergrundes.
Herunterschaffen des zu entsorgenden
Bauschutt in Container.
Menge: 0,000 m2

**01.02.02 GLACIVAP E-Bitumen VA Beton**
GLACIVAP E-Bitumen VA Beton
Elastomerbitumenvoranstrich mit dampfsperrenden Eigenschaften, lösemittelhaltig, als Haftbrücke auf die besenreine und trockene Stahlbetonfläche
aufbringen und ablüften lassen.
Verbrauch: ca. 0,8 kg/m².
gewähltes Fabrikat: GLACIVAP
Menge: 0,000 m2

**01.02.03 AQUADERE Stick Emulsions-VA Beton**
*** Bedarfsposition ohne GB
AQUADERE Stick Emulsions-VA Beton
Gebrauchsfertige Emulsion
auf Bitumenbasis, lösemittelfrei,
als Haftbrücke auf die besenreine Stahlbetonfläche aufbringen und ablüften
lassen.
Verbrauch: ca. 0,35 kg/m².
gewähltes Fabrikat: AQUADERE Stick
Menge: 0,000 m2

**01.02.04 Unterlagsbahn auf CaSi SOPRALENE Flam 30**
Unterlagsbahn SOPRALENE Flam 30
PYE-KTG-KSP-3,0 DU/E1
nach Anwendungsnormen DIN SPEC 20000-201
und BA PYE-KTG-KSP-3,0 nach
DIN SPEC 20000-202 sowie Stoffnormen
DIN EN 13707 und DIN EN 13969.
Modifizierte Elastomerbitumen-
Unterlagsbahn auf vorbehandelten Beton nach
Herstellerangaben unter Verwendung eines
Wickelkernes vollflächig aufschweißen,
Nähte und Stöße dicht fügen.
Oberflächenausstattung:
-Oberseite:  Kunststoff-Folie
-Unterseite:  extrem klebefähiges,
modifiziertes Elastomerbitumen mit
abschweißbarer Folie
Technische Kennwerte:
Geprüfte Wasserdichtheit:
500 kPa über 24h.
Dicke: 3,0 mm
Kaltbiegeverhalten -30°C
Wärmestandfestigkeit 100°C
Maximale Zugkraft
1000 N/50 mm längs, 1000 N/50 mm quer
Dehnung 3,5% längs, 3,5% quer
gewähltes Fabrikat: SOPRALENE Flam 30
Menge: 0,000 m2

**01.02.05 Unterlagsbahn vollflächig SOPRAFLEX G4E**
*** Bedarfsposition ohne GB
Unterlagsbahn vollflächig SOPRAFLEX G4E
PYE G 200 S4 DU/E1
nach Anwendungsnormen DIN SPEC 20000-201
und BA PYE G 200 S4 nach
DIN SPEC 20000-202 sowie Stoffnormen
DIN EN 13707 und DIN EN 13969.
Elastomerbitumen-Unterlagsbahn nach
Herstellerangaben vollflächig und
hohlraumfrei aufschweißen,
Nähte und Stöße dicht verschweißen.
Oberflächenausstattung:
-Oberseite:  Sand
-Unterseite:  Kunststoff-Folie
Technische Kennwerte:
Dicke: 4,0 mm
Kaltbiegeverhalten -30°C
Wärmestandfestigkeit 110°C
Maximale Zugkraft
1400 N/50 mm längs, 1800 N/50 mm quer
Dehnung 4,5% längs, 4,5% quer
gewähltes Fabrikat: SOPRAFLEX G4E
Menge: 0,000 m2

**01.02.06 Oberlage SOPRAGUM Flam HT-O Schiefer**
Oberlage SOPRAGUM Flam HT-O Schiefer
PYE-KTP 300 S5 DO/E1
nach Anwendungsnormen
DIN SPEC 20000-201 und BA PYE-KTP 300 S5
nach DIN SPEC 20000-202
gemäß Stoffnormen
DIN EN 13707 und DIN EN 13969.
High Tech Oberlagsbahn für hoch
beanspruchte Abdichtungen, mit
thermischen und mechanischen
Eigenschaften weit über der Produktnorm,
vollflächig im Lagenversatz
aufschweißen, Nähte und Stöße dicht
verschweißen.
Oberflächenausstattung:
-Oberseite: Schiefer
-Unterseite: Kunststoff-Folie
Technische Kennwerte:
Geprüfte Wasserdichtheit:
600 kPa über 24h.
Dicke: 5,2 mm
Kaltbiegeverhalten -40°C
Wärmestandfestigkeit 150°C
Maximale Zugkraft
1450 N/50 mm längs, 1250 N/50 mm quer
Dehnung 42% längs, 42% quer
gewähltes Fabrikat:
SOPRAGUM Flam HT-O Schiefer
Menge: 0,000 m2

**01.02.07 Oberlage SOPRALENE Flam 50 Schiefer**
*** Bedarfsposition ohne GB
Oberlage SOPRALENE Flam 50 Schiefer
PYE-KTP S5 DO/E1
nach Anwendungsnormen
DIN SPEC 20000-201
und BA PYE-KTP S5 nach
DIN SPEC 20000-202
sowie Stoffnormen DIN EN 13707 und
DIN EN 13969.
Elastomerbitumenschweißbahn als Oberlage
vollflächig im Lagenversatz
aufschweißen, Nähte und Stöße dicht
verschweißen.
Oberflächenausstattung:
-Oberseite: mineralische Bestreuung
Farbe: grau
-Unterseite: Kunststoff-Folie
Technische Kennwerte:
Geprüfte Wasserdichtheit:
600 kPa über 24h.
Dicke: 5,2 mm
Kaltbiegeverhalten -36°C
Wärmestandfestigkeit 120°C
Maximale Zugkraft
1100 N/50 mm längs, 1100 N/50 mm quer
Dehnung 40% längs, 45% quer.
Fabrikat: SOPRALENE Flam 50 Schiefer
Menge: 0,000 m2

**01.02.08 Wandanschluss, PU**
Wandanschluss, PU
Wandanschlüsse, gedämmt, wie folgt
herstellen:
-Voranstrich in erforderlicher Höhe
aufbringen
-Dampfsperre bis Oberkante Anschluss
hochführen
-Metallstützprofil z-förmig gekantet,
Abmessung: ... cm / ... cm / ... cm
als oberen Abschluss montieren
-Wärmedämmung aus Polyurethan,
kaschiert, befestigen
Dämmstoffdicke: ... mm,
Zuschnittbreite: ... cm
-erste Abdichtungslage heranführen
-erste Anschlussbahn aus
PYE-KTG-KSP-3,5 nach Anwendungsnormen
DIN SPEC 20000-201 und
BA PYE-KTG-KSP-3,5
nach DIN SPEC 20000-202
gemäß Stoffnormen
DIN EN 13707 und DIN EN 13969 DU/E1
Technische Kennwerte:
Kaltbiegeverhalten -30°C
Wärmestandfestigkeit 100°C
Maximale Zugkraft
1000 N/50 mm längs, 1000 N/50 mm quer
Dehnung 3,5% längs, 3,5% quer
im aufgehenden Bereich
auf das Stützprofil führen
Zuschnittbreite: bis ... cm
gewähltes Fabrikat: SOPREMA Vapro stixx 35
-Abdichtungsoberlage vollflächig
aufgeschweißt heranführen, die
Bestreuung in einer Breite von
ca. 15 cm anflämmen und in das
Deckschichtbitumen eindrücken
-zweite Anschlussbahn aus der
Abdichtungsoberlage im aufgehenden
Bereich auf das Stützprofil führen und
mindestens 15 cm in der
waagerechten Fläche aufschweißen
Zuschnittbreite: bis ... cm
-Anschlussabsicherung mit ALSAN-Flashing Quadro
und Vlieseinlage auf vorbereitetem Untergrund
Menge: 0,000 m

**01.02.09 Wandanschluss, PU**
*** Bedarfsposition ohne GB
Wandanschluss, PU
Wandanschlüsse, gedämmt, wie folgt
herstellen:
-Voranstrich in erforderlicher Höhe
aufbringen
-Dampfsperre bis Oberkante Anschluss
hochführen
-imprägniertes Kantholz in Dicke der
vertikalen Wärmedämmung mit hinterlegter
druckfester Wärmedämmung mit auf den
Untergrund abgestimmten Befestigungsmitteln einbauen
Abmessung: ... cm / ... cm
-Wärmedämmung aus Polyurethan,
kaschiert, befestigen
Dämmstoffdicke: ... mm,
Zuschnittbreite: ... cm
-erste Abdichtungslage heranführen
-erste Anschlussbahn aus
PYE-KTG-KSP-3,5 nach Anwendungsnormen
DIN SPEC 20000-201 und
BA PYE-KTG-KSP-3,5
nach DIN SPEC 20000-202
gemäß Stoffnormen
DIN EN 13707 und DIN EN 13969 DU/E1
Technische Kennwerte:
Kaltbiegeverhalten -30°C
Wärmestandfestigkeit 100°C
Maximale Zugkraft
1000 N/50 mm längs, 1000 N/50 mm quer
Dehnung 3,5% längs, 3,5% quer
im aufgehenden Bereich
über das Kantholz hinaus 10 cm an der
Wand hochführen, sowohl 5 cm auf der
hochgeführten Dampfsperre und 5 cm
an der Wand anschweißen und
mindestens 10 cm in der waagerechten
Fläche aufschweißen
Zuschnittbreite: bis ... cm
gewähltes Fabrikat: SOPREMA Vapro stixx 35
-Abdichtungsoberlage vollflächig
aufgeschweißt heranführen, die
Bestreuung in einer Breite von
ca. 15 cm anflämmen und in das
Deckschichtbitumen eindrücken
-zweite Anschlussbahn aus der
Abdichtungsoberlage im aufgehenden
Bereich bis OK Kantholz und
mindestens 15 cm in der
waagerechten Fläche aufschweißen
Zuschnittbreite: bis ... cm
-Anschlussbahnen auf dem Kantholz
gegen Abrutschen mechanisch sichern
Menge: 0,000 m

**01.02.10 EFYOS PU-Dämmstoffkeile gekl.**
*** Bedarfsposition ohne GB
EFYOS PU-Dämmstoffkeile gekl.
EFYOS PU-Dämmstoffkeile aus FCKW- und
HFCKW-freiem Hochleistungsdämmstoff
Polyurethanhartschaum,
DIN EN 13165,
Baustoffklasse B2,
mit EFIFOAM-Dämmstoffklebeschaum
ausreichend verkleben
gewähltes System/Kleber:
EFYOS PU-Dämmstoffkeile
50/50/1000 mm
100/100/1000 mm
Trapezkeile 50/50/1200 mm
Trapezkeile 100/100/1200 mm
EFIFOAM-Dämmstoffklebeschaum
Menge: 0,000 m

**01.02.11 Wandanschluss Eckausbildung**
Wandanschluss Eckausbildung
Herstellen von Eckausbildungen als
Zulage zu den ausgeschriebenen
Wandanschlüssen
Menge: 0,000 st

**01.02.12 Attikaabschluss, ungedämmt**
Attikaabschluss, ungedämmt, wie folgt
herstellen:
-Voranstrich bis Vorderkante
Attikakrone aufbringen
-erste Abdichtungslage heranführen
erste Anschlussbahn aus
PYE-KTG-KSP-3,0 nach Anwendungsnormen
DIN SPEC 20000-201 und
BA PYE-KTG-KSP-3,0
nach DIN SPEC 20000-202
gemäß Stoffnormen
DIN EN 13707 und DIN EN 13969 DU/E1
Technische Kennwerte:
Kaltbiegeverhalten -30°C
Wärmestandfestigkeit 100°C
Maximale Zugkraft
1000 N/50 mm längs, 1000 N/50 mm quer
Dehnung 3,5% längs, 3,5% quer
bis Vorderkante Attikakrone und
mindestens 10 cm in der waagerechten
Fläche aufschweißen
Zuschnittbreite: bis ... cm
gewähltes Fabrikat: SOPRALENE Flam 30
-Abdichtungsoberlage vollflächig
aufgeschweißt heranführen, die
Bestreuung in einer Breite von ca.
15 cm anflämmen und in das Deckschichtbitumen eindrücken
-zweite Anschlussbahn aus der
Abdichtungsoberlage bis Vorderkante Attikakrone führen, mechanisch
befestigen und mindestens 15 cm in der
waagerechten Fläche aufschweißen
Zuschnittbreite bis: ... cm
Menge: 0,000 m

**01.02.13 Attikaabschluss, PU**
*** Bedarfsposition ohne GB
Attikaabschluss, PU
Attikaabschluss, gedämmt, wie folgt
herstellen:
-Voranstrich bis Vorderkante
Attikakrone aufbringen
-Dampfsperre bis Vorderkante
Attikakrone vollflächig aufgeschweißt, hochführen
-Konstruktionsvollholz  ... cm / ... cm
auf der Attikakrone montieren,
-abfasen der oberen zur Dachfläche
weisenden Kante des KVH
-Wärmedämmung aus Polyurethan,
kaschiert, befestigen
Dämmstoffdicke: ... mm,
Zuschnittbreite: ... cm
-erste Abdichtungslage heranführen
-erste Anschlussbahn aus
PYE-KTG-KSP-3,5 nach Anwendungsnormen
DIN SPEC 20000-201 und
BA PYE-KTG-KSP-3,5
nach DIN SPEC 20000-202
gemäß Stoffnormen
DIN EN 13707 und DIN EN 13969 DU/E1
Technische Kennwerte:
Kaltbiegeverhalten -30°C
Wärmestandfestigkeit 100°C
Maximale Zugkraft
1000 N/50 mm längs, 1000 N/50 mm quer
Dehnung 3,5% längs, 3,5% quer
im aufgehenden Bereich
über die Holzbohle hinaus 5 cm
herunterführen und stirnseitig
mechanisch befestigen und mindestens
10 cm in der waagerechten Fläche
aufschweißen
Zuschnittbreite: bis ... cm
gewähltes Fabrikat: SOPREMA Vapro stixx 35
-Abdichtungsoberlage vollflächig
aufgeschweißt heranführen, die
Bestreuung in einer Breite von
ca. 15 cm anflämmen und in das
Deckschichtbitumen eindrücken
-zweite Anschlussbahn aus der
Abdichtungsoberlage bis Vorderkante Attikakrone führen, abnageln und
mindestens 15 cm in der waagerechten
Fläche aufschweißen
Zuschnittbreite bis: ... cm
Menge: 0,000 m

**01.02.14 Attikaabschluss Eckausbildung**
Attikaabschluss Eckausbildung
Herstellen von Eckausbildungen als
Zulage zu den ausgeschriebenen
Attikaabschlüssen
Menge: 0,000 st

**01.02.15 ...anschluss**
...anschluss
...anschlüsse, ungedämmt, wie folgt
herstellen:
-Voranstrich in erforderlicher Höhe
aufbringen
-erste Abdichtungslage heranführen
-erste Anschlussbahn aus
PYE-KTG-KSP-3,0 nach Anwendungsnormen
DIN SPEC 20000-201 und
BA PYE-KTG-KSP-3,0
nach DIN SPEC 20000-202
gemäß Stoffnormen
DIN EN 13707 und DIN EN 13969 DU/E1
Technische Kennwerte:
Kaltbiegeverhalten -30°C
Wärmestandfestigkeit 100°C
Maximale Zugkraft
1000 N/50 mm längs, 1000 N/50 mm quer
Dehnung 3,5% längs, 3,5% quer
im aufgehenden Bereich
bis mindestens 15 cm über OK Belag und
mindestens 10 cm in der waagerechten
Fläche aufschweißen
Zuschnittbreite: bis ... cm
gewähltes Fabrikat: SOPRALENE Flam 30
-Abdichtungsoberlage vollflächig
aufgeschweißt heranführen, die
Bestreuung in einer Breite von
ca. 15 cm anflämmen und in das
Deckschichtbitumen eindrücken
-zweite Anschlussbahn aus der
Abdichtungsoberlage im aufgehenden
Bereich bis mindestens 15 cm über OK
Belag und mindestens 15 cm in der
waagerechten Fläche aufschweißen
Zuschnittbreite: bis 40 cm
-Wandanpressprofil aus Aluminium,
naturbelassen, mittels geeigneter
Befestigungsmittel montieren
-Abschlussfuge mit geeignetem, bitumenverträglichem Material dauerelastisch
versiegeln.
Die Eckausbildungen sind in den Einheitspreis
einzurechnen.
Größe der Durchdringung: ... cm/ ... cm
Menge: 0,000 st

**01.02.16 Wandanschluss, PU**
*** Bedarfsposition ohne GB
...anschluss, PU
...anschlüsse, gedämmt, wie folgt
herstellen:
-Voranstrich in erforderlicher Höhe
aufbringen
-Dampfsperre bis Oberkante Anschluss
hochführen
-imprägniertes Kantholz in Dicke der
vertikalen Wärmedämmung mit hinterlegter
druckfester Wärmedämmung mit auf den
Untergrund abgestimmten Befestigungsmitteln einbauen
Abmessung: ... cm / ... cm
-Wärmedämmung aus Polyurethan,
kaschiert, befestigen
Dämmstoffdicke: ... mm,
Zuschnittbreite: ... cm
-erste Abdichtungslage heranführen
-erste Anschlussbahn aus
PYE-KTG-KSP-3,5 nach Anwendungsnormen
DIN SPEC 20000-201 und
BA PYE-KTG-KSP-3,5
nach DIN SPEC 20000-202
gemäß Stoffnormen
DIN EN 13707 und DIN EN 13969 DU/E1
Technische Kennwerte:
Kaltbiegeverhalten -30°C
Wärmestandfestigkeit 100°C
Maximale Zugkraft
1000 N/50 mm längs, 1000 N/50 mm quer
Dehnung 3,5% längs, 3,5% quer
im aufgehenden Bereich
über das Kantholz hinaus 10 cm an der
Wand hochführen, sowohl 5 cm auf der
hochgeführten Dampfsperre und 5 cm
an der Wand anschweißen und
mindestens 10 cm in der waagerechten
Fläche aufschweißen
Zuschnittbreite: bis ... cm
gewähltes Fabrikat: SOPREMA Vapro stixx 35
-Abdichtungsoberlage vollflächig
aufgeschweißt heranführen, die
Bestreuung in einer Breite von
ca. 15 cm anflämmen und in das
Deckschichtbitumen eindrücken
-zweite Anschlussbahn aus der
Abdichtungsoberlage im aufgehenden
Bereich bis OK Kantholz und
mindestens 15 cm in der
waagerechten Fläche aufschweißen
Zuschnittbreite: bis ... cm
-Anschlussbahnen auf dem Kantholz
gegen Abrutschen mechanisch sichern
Größe der Durchdringung: ... cm/ ... cm
Menge: 0,000 st

**01.02.17 Wandanschluss, PU**
*** Bedarfsposition ohne GB
...anschluss, PU
...anschlüsse, gedämmt, wie folgt
herstellen:
-Voranstrich in erforderlicher Höhe
aufbringen
-Dampfsperre bis Oberkante Anschluss
hochführen
-Metallstützprofil z-förmig gekantet,
Abmessung: ... cm / ... cm / ... cm
als oberen Abschluss montieren
-Wärmedämmung aus Polyurethan,
kaschiert, befestigen
Dämmstoffdicke: ... mm,
Zuschnittbreite: ... cm
-erste Abdichtungslage heranführen
-erste Anschlussbahn aus
PYE-KTG-KSP-3,5 nach Anwendungsnormen
DIN SPEC 20000-201 und
BA PYE-KTG-KSP-3,5
nach DIN SPEC 20000-202
gemäß Stoffnormen
DIN EN 13707 und DIN EN 13969 DU/E1
Technische Kennwerte:
Kaltbiegeverhalten -30°C
Wärmestandfestigkeit 100°C
Maximale Zugkraft
1000 N/50 mm längs, 1000 N/50 mm quer
Dehnung 3,5% längs, 3,5% quer
im aufgehenden Bereich
auf das Stützprofil führen
Zuschnittbreite: bis ... cm
gewähltes Fabrikat: SOPREMA Vapro stixx 35
-Abdichtungsoberlage vollflächig
aufgeschweißt heranführen, die
Bestreuung in einer Breite von
ca. 15 cm anflämmen und in das
Deckschichtbitumen eindrücken
-zweite Anschlussbahn aus der
Abdichtungsoberlage im aufgehenden
Bereich auf das Stützprofil führen und
mindestens 15 cm in der
waagerechten Fläche aufschweißen
Zuschnittbreite: bis ... cm
-Anschlussabsicherung mit ALSAN-Flashing Quadro
und Vlieseinlage auf vorbereitetem Untergrund.
Die Eckausbildungen sind in den Einheitspreis
einzurechnen.
Größe der Durchdringung: ... cm/ ... cm
Menge: 0,000 st

**01.02.18 Wandanschluss ALSAN 770 TX**
*** Bedarfsposition ohne GB
Wandanschluss ALSAN 770 TX
Wandanschluss mit ALSAN 770 TX und der
vollflächigen Einlage aus perforierten
ALSAN Spezialvlies mit einer
Mindestüberlappung von 5 cm zu ALSAN
Abdichtungen und mindestens 10 cm zu
anderen Abdichtungsuntergründen herstellen.
Mischungsverhältnis der zweikomponentigen, schnellreagierenden,
lösemittelfreien PMMA Abdichtung mit
dem Katalysatorpulver je nach Temperatur
Verarbeitung gemäß den aktuellen
SOPREMA Herstellerrichtlinien.
Eigenschaften:
Farbe nach Wahl des Auftraggebers:
RAL 7012/7016/7032/7035
Zweikomponentig auf Basis PMMA
Schichtstärke mind. 2,1 mm
Verbrauch: ca. 2,5 kg/m²
µ = 5130
Vlieseinlage: 110g/m² perforiertes Vlies
Verarbeitungstemperatur: 0-35°C
Lösemittelfrei,
UV-, hydrolyse- und alkalibeständig
DIN EN 13501-5, BROOF (t1)
entspricht DIN 4102-7/B2
Geprüft nach ETAG 005 -
bestanden in den höchsten Klassen
Die Untergrundvorbehandlung und -grundierung
mit dem entsprechenden Primer sind in den
Einheitspreis einzukalkulieren.
Wandanschlusshöhe: .... cm
Menge: 0,000 m

**01.02.19 SOPRAJOINT WF Bewegungsfuge, gedämmt**
SOPRAJOINT WF Bewegungsfuge, ungedämmt
Bewegungsfugenausbildung
wie folgt herstellen:
- erste Abdichtungsbahn verlegen und
über der Fuge trennen
-Elastomerbitumen-Bewegungsfugenband
über der Fuge verlegen
und auf beiden Seiten streifenweise
ca. 12 cm auf die
erste Abdichtungsbahn aufschweißen
-Oberlage aus der Fläche
vollflächig aufgeschweißt bis ca. 12 cm
auf das Bewegungsfugenband führen
-Bestreuung der Oberlagsbahn auf beiden
Seiten in einer Breite von ca. 25 cm
anflämmen und in das Deckschichtbitumen einzudrücken.
-Systemunterlagsbahn mittig über der
Bewegungsfuge verlegen und beidseitig
in einer Breite von 15 cm verschweißen,
sodass eine unverklebte Zone von 40 cm
entsteht.
-Oberlage, Zuschnitt ca. 90 cm,
vollflächig aufschweißen.
gewähltes Fabrikat: SOPRAJOINT WF
Menge: 0,000 m

**01.02.20 Lichtkuppel essertop® Thermoplan, PVC AK 30-50**
Lichtkuppel essertop® Thermoplan, PVC AK 30-50
Lichtkuppel essertop® Thermoplan, PVC AK 30-50

- Nenngröße ___ x ___ cm

- 2-Stegplatten 16mm + opale Außenverglasung
- 2-teilige, thermisch getrennte,
 PVC-Rahmenkonstruktion
- stufenloser Übergang von Verglasung und PVC-Rahmen
- fest verriegelt; Öffner oder Fenstergriff leicht
 nachrüstbar
- esserprotect® Mehrpunktverriegelung für hohe
 Luftdichtigkeit
- Verriegelung und Scharniere von innen nicht sichtbar
- hochwertige dauerelastische Hohlkammer-Dichtung
- Einhaltung der  DIN 18234 ohne Zusatzaufwendungen
möglich

- Ur-Wert: 0,83 W/m² K
- Lichtdurchgang: 30 %
- Gesamtenergiedurchgang: 29 %
- Schalldämmwert: 25 (-1; -4) dB nach DIN EN ISO
 10140-2
- Driven Rain Index DRI min. 14,7 m²/s
- Baustoffklasse E nach DIN EN 13501
- Rahmenfarbe: RAL 9010 Reinweiß
mit
- PVC Aufsetzkranz essertop® 30cm; 50cm
- PVC Hohlkammerprofil wärmegedämmt mit Polystyrol
- Mehrpunktverriegelung und Scharniere vormontiert
- Wassernase für zusätzlichen Schutz vor eindr. Wasser
- Schlagregenschürze zum Schutz des
Dachbahnanschlusses

- Material: Hart PVC
- Baustoffklasse E nach DIN EN 13501
- Farbe: RAL 9010 Reinweiß
- Höhe: 30 cm / resultierender Gesamt Urc-Wert 0,81
 W/m²K
- Höhe: 50 cm / resultierender Gesamt Urc-Wert 0,80
 W/m²K

Liefern und fachgerecht einbauen
Menge: 0,000 st

**01.02.21 Flachdachfenster essersky®, 3-fach, opal, GFK AK 30cm, 50cm**
*** Bedarfsposition ohne GB
Flachdachfenster essersky®, 3-fach, opal, GFK AK 30cm,
50cm
Flachdachfenster essersky®, 3-fach, opal, GFK AK 30cm,
50cm

- Nenngröße  ___ x ___ cm

- 3-fach opale Wärmeschutzverglasung "Low-E" / warme
Kante
- 2-teilige, thermisch getrennte,
 PVC-Rahmenkonstruktion
- Verglasung flächenbündig zum Fensterrahmen
- fest verriegelt; Öffner oder Fenstergriff leicht
 nachrüstbar
- esserprotect® Mehrpunktverriegelung für hohe
 Luftdichtigkeit
- Verriegelung und Scharniere von innen nicht sichtbar
- hochwertige dauerelastische Hohlkammer-Dichtung
- dauerhaft durchsturzsicher nach BG GS-Bau 18
- Einhaltung der  DIN 18234 ohne Zusatzaufwendungen
möglich

- Ur-Wert: 0,89 W/m² K
- Lichtdurchgang: 72 %
- Gesamtenergiedurchgang: 51 %
- Schalldämmwert: 35 (-1; -3) dB nach DIN EN ISO
 10140-2
- Driven Rain Index DRI min. 13,8 m²/s
- Baustoffklasse E nach DIN EN 13501
- Rahmenfarbe: RAL 9010 Reinweiß
mit
- GFK Aufsetzkranz essertop®
- GFK-Sandwichkonstruktion wärmegedämmt mit PU-Schaum
- Mehrpunktverriegelung und Scharniere vormontiert
- Wassernase für zusätzlichen Schutz vor eindr. Wasser

- Baustoffklasse E nach DIN EN 13501
- Farbe: RAL 9010 Reinweiß
- Höhe: 30 cm / resultierender Gesamt Urc-Wert 0,91
 W/m²K
- Höhe: 50 cm / resultierender Gesamt Urc-Wert 0,84
 W/m²K

gewählte Aufsetzkranzhöhe: ___ cm

Liefern und fachgerecht einbauen
Menge: 0,000 st

**01.02.22 Durchsturzschutz esserprotect® Rundstab Einbau im Aufsetzkranz**
Durchsturzschutz esserprotect® Rundstab
Einbau im Aufsetzkranz
Durchsturzschutz esserprotect® Rundstab
Einbau im Aufsetzkranz

- Nenngröße ___ x ___cm, gem. Hauptpos.
- Rundstabgitter, Stahl verzinkt
- durchsturzsicher nach BG-Bau 18
- Montage bauseits
- Einbau im Aufsetzkranz

liefern und fachgerecht einbauen
Menge: 0,000 st

**01.02.23 Einbruch- und Durchsturzschutz RC 2 esserprotect® direkter Einbau**
*** Bedarfsposition ohne GB
Einbruch- und Durchsturzschutz RC 2 esserprotect®
direkter Einbau
Einbruch- und Durchsturzschutz RC 2 esserprotect®
direkter Einbau

- Für Nenngröße ___ x ___ cm, gem. Hauptpos.
- Stahl verzinkt, auf Wunsch in RAL
- durchsturzsicher nach BG-Bau 18
- Widerstandsklasse: 2
- Einbruchschutz zertifiziert nach DIN EN 1627
- Einbau unter dem Aufsetzkranz, in der Auswechslung

- geeignet für:
- Lichtkuppel essertop®
- Flachdachfenster essersky®

liefern und fachgerecht einbauen
Menge: 0,000 st

**01.02.24 Manueller Öffner, Wanderspindel**
Manueller Öffner, Wanderspindel
Manueller-Öffner Wanderspindel

- Hub: Stufenlos bis 280mm
- Stufenlose Fixierung
- Betätigung: Handkurbelstange 1,70m lang
- Farbe: Chrom / Messing
- Material: Stahl verchromt / Messing
- Optional: Handkurbelverlängerung 0,8m lang

Einsetzbar für:
- Lichtkuppel essertop
- Lichtkuppel essertop rund
- Max. Deckenhöhe = 3m

liefern & fachgerecht einbauen
Menge: 0,000 st

**01.02.25 Elektro Öffner, 300, 230V, Basic**
*** Bedarfsposition ohne GB
Elektro Öffner, 300, 230V, Basic
Elektro-Öffner, 230V, Basic

- Hub: Stufenlos bis 300mm
- F-Hub: 500N / F-Halt: 400N
- 230V AC
- Farbe: Ral 9010 Reinweiß, Kunststoffgehäuse
- Antrieb spritzwassergeschützt
- 50/60 Hz / 50W / 40 VA / DIN IEC 34 IP 54
- Anschlusskabel ca. 1,50m lang
- Lastbschaltung in Endlage / Überlastungsschutz
- Tandembetrieb ohne zusätzliche Gleichlaufmodule
- ELT Anschluß bauseits

Einsetzbar für:
- Lichtkuppel essertop
- Lichtkuppel essertop rund
- Flachdachfenster essersky

liefern und fachgerecht einbauen
Menge: 0,000 st

**01.02.26 Kettenschubantrieb KS 300-G18, 230V mit Regensensor**
*** Bedarfsposition ohne GB
Kettenschubantrieb KS 300-G18, 230V mit Regensensor
Elektroöffner KS 300-G18 mit RS

- Integrierter Regensensor inkl. Halter
- Hub: 300mm
- Aluminium/Zink, alternativ RAL 9016
- B / H / T: 480 mm / 51 mm / 40 mm
- 230V AC / 50 Hz / 0,25 A / IP 54
- Anschlusskabel ca. 2,00m lang
- ELT Anschluss bauseits

Einsetzbar für:
- Lichtkuppel essertop
- Flachdachfenster essersky

liefern & fachgerecht einbauen
Menge: 0,000 st

**01.02.27 Insektenschutz esserprotect®**
*** Bedarfsposition ohne GB
Insektenschutz esserprotect®
Insektenschutz esserprotect®

- Für Nenngröße ___ x ___ gem. Hauptpos.
- Polyethylengewebe, schwarz
- Aluminiumrahmen beschichtet, RAL 9010 Reinweiß
- Ausführung: solo oder tandem
- Bürstenleisten im Bereich des Öffners

- geeignet für:
- Lichtkuppel essertop®
- Flachdachfenster essersky®

liefern und fachgerecht einbauen
Menge: 0,000 st

**01.02.28 Verschattung für Lichtkuppeln Stoff abdunkelnd innen**
*** Bedarfsposition ohne GB
Verschattung für Lichtkuppeln Stoff abdunkelnd innen
Verschattung esserprotect® Stoff abdunkelnd innen

- Für Nenngröße ___ x ___

- Umlaufendes Alu-Rahmenprofil / RAL 9016 Verkehrsweiß
- Montage im Lichtkuppelrahmen
- Stoffart: Polyester / Acrylat abdunkelnd weiß
- Lichttransmissionsgrad: <1% (nahezu vollständig
abdunkelnd)
- Stoff waschbar / Feuchtraum geeignet
- Bildschirmarbeitsplatz geeignet
- Lichtecht gem. ISO 105 B02 Klasse 7
- Antrieb integriert im Rahmen / bedienbar per
 Fernbedienung
- Anschlusskabel ca. 1,50m lang / DIN IEC 34 IP 20
- Leistungsaufnahme: 0,1A
- elektronische Abschaltung in den Endlagen
- Netzanschluss 230V auf der Scharnierseite bauseits

- Einsetzbar für:
- Lichtkuppel essertop®
- Flachdachfenster essersky®

liefern und fachgerecht einbauen
Menge: 0,000 st

**01.02.29 manueller Dachausstieg mit Gasfedern**
*** Bedarfsposition ohne GB
manueller Dachausstieg mit Gasfedern
Zulage Dachausstieg manuell mit Gasfedern

- Lichtkuppel bei Öffnung durch 2 Gasfedern arretiert
- Öffnungswinkel: je nach Nenngröße bis 80°
- Griff zum öffnen und Schließen
- Montiert im Aufsetzkranz und der Lichtkuppel
- Nachrüstbar für essertop 4000 LIKU & Flachdachfenster

Einsetzbar für:
- Lichtkuppel essertop ab Nenngröße 60x90
- Flachdachfenster essersky ab Nenngröße 60x90

liefern & fachgrecht einbauen
Menge: 0,000 st

**01.02.30 Elektrischer Dachausstieg (Tandem) 230V Zulage**
*** Bedarfsposition ohne GB
Elektrischer Dachausstieg (Tandem) 230V
Zulage
Elektrischer Dachausstieg (Tandem) 230V

- Mindest Öffnungsweite: 2m Ausstiegshöhe
- Seitlich in der Lichtkuppel, werkseitig vormontiert
- Verriegelung: < NG 150x150 über die Linearantriebe
- Beschläge RAL 9016 Verkehrsweiß

Bestehend aus:
- 2x fumilux 24 Tandem Linearantriebe, vormontiert
- Hub: je nach Nenngröße Stufenlos 300mm - 500mm
- Spannung: 24V DC +30%/-20%
- Aluminium Silber eloxiert / alt. RAL 9016
 Verkehrsweiß
- Stromaufnahme: 1,25A / 30W / DIN IEC 34 IP 65

- 1x Lüftungszentrale LA-4
- L / B / T : 180mm / 182mm / 90mm - ähnlich RAL 7035
 grau
- Eingang 230V AC / Ausgang 24V DC / DIN IEC 34 IP 54

- 1x Lüftertaster Aufputz fumilux® 24-J10,
- L / B / T : 81mm / 81mm / 52mm - ähnlich RAL 1013
Perlweiß
- Für Trockenraum
- Auf-0-Zu Doppelwippe

ELT-Anschluß bauseits

Produktmerkmale:
- Einsetzbar zur täglichen Lüftung
- Optional auch mit Funkfernbedienung

Einsetzbar für:
- Lichtkuppel essertop
- Flachdachfenster essersky

liefern & fachgerecht einbauen
Menge: 0,000 st

**01.02.31 Leiteraufhängung für Dachausstieg**
*** Bedarfsposition ohne GB
Leiteraufhängung für Dachausstieg
Leiteraufhängung für Dachausstieg

- Material: Aluminiumrohr
- Montiert parallel zur Scharnierachse

liefern & fachgerecht einbauen
Menge: 0,000 st

**01.02.32 Lichtkuppelanschluss direkt, zweilagig**
Lichtkuppelanschluss direkt, zweilagig
-Aufsatzkranz mit Voranstrich versehen
und montieren
-erste Abdichtungslage aus der Fläche
bis 5 cm auf den Aufsatzkranz führen
-erste Anschlussbahn aus
PYE-KTG-KSP-3,0 nach Anwendungsnormen
DIN SPEC 20000-201 und
BA PYE-KTG-KSP-3,0
nach DIN SPEC 20000-202
gemäß Stoffnormen
DIN EN 13707 und DIN EN 13969 DU/E1
Technische Kennwerte:
Kaltbiegeverhalten -30°C
Wärmestandfestigkeit 100°C
Maximale Zugkraft
1000 N/50 mm längs, 1000 N/50 mm quer
Dehnung 3,5% längs, 3,5% quer
gewähltes Fabrikat: SOPRALENE Flam 30
Zuschnitt ... cm, am Aufsatzkranz hochführen und in der Fläche aufschweißen
-Abdichtungsoberlage aus der Fläche
bis zum Aufsatzkranz vollflächig
aufschweißen, die Bestreuung in einer
Breite von 15 cm anflämmen und in
das Deckschichtbitumen versenken
-zweite Anschlussbahn aus der
Abdichtungsoberlage, Zuschnitt
bis ... cm, vollflächig bis Oberkante
Aufsatzkranz hochschweißen und
ca. 15 cm auf die Flächenabdichtung
aufschweißen.
Anschlussbahnen gegen abrutschen sichern
und versiegeln.
Lichtkuppelgröße: ... cm / ... cm
Aufsatzkranzhöhe: ... cm
Anmerkung: Die Anschlusshöhe von
mindestens 15 cm über Belag ist
sicher zu stellen.
Menge: 0,000 st

**01.02.33 SOPREMA Dachablauf, einteilig**
SOPREMA Dachablauf, einteilig
SOPREMA Dachablauf, senkrecht,
mit Kiesfang, einbauen und in die
Dachabdichtung einbinden.
Durchmesser: 70/100/125/150 mm
Manschette: Bitumen/FPO/PVC
Fabrikat: SOPREMA Dachablauf
Menge: 0,000 st

**01.02.34 SOPREMA Notablauf, einteilig**
SOPREMA Notablauf, einteilig
SOPREMA Notablauf, senkrecht,
mit Notentwässerungseinheit und Kiesfang, einbauen und in die Dachabdichtung
einbinden.
Durchmesser: 70/100/125/150 mm
Manschette: Bitumen/FPO/PVC
Fabrikat: SOPREMA Notablauf
Menge: 0,000 st

**01.02.35 SOPREMA Attikaablauf**
SOPREMA Attikaablauf
SOPREMA Attikaaablauf, waagerecht,
mit Kiesfang, einbauen und in die Dachabdichtung einbinden.
Das Anarbeiten der Wärmedämmung und
die Verlegung der Rohrleitung ist
Bestandteil der Leistung.
Durchmesser: 50/70/100 mm
Manschette: Bitumen/FPO/PVC
Die Aussparung, bzw. Kernbohrung ist
vorhanden. Das Anarbeiten der Fassade
im Bereich der Rohrdurchführung erfolgt
bauseits.
Fabrikat: SOPREMA Attikaaablauf
Menge: 0,000 st

**01.02.36 SOPREMA Attikanotablauf**
SOPREMA Attikanotablauf
SOPREMA Attikanotablauf, waagerecht,
mit Notentwässerungseinheit  und
Kiesfang, einbauen und in die Dachabdichtung einbinden.
Das Anarbeiten der Wärmedämmung und
die Verlegung der Rohrleitung ist
Bestandteil der Leistung.
Durchmesser: 50/70/100 mm
Manschette: Bitumen/FPO/PVC
Die Aussparung, bzw. Kernbohrung ist
vorhanden. Das Anarbeiten der Fassade
im Bereich der Rohrdurchführung erfolgt
bauseits.
Fabrikat: SOPREMA Attikanotaablauf
Menge: 0,000 st

**01.02.37 Sanitärlüfter, wärmegedämmt, zweiteilig**
Sanitärlüfter, wärmegedämmt, einteilig,
Durchmesser: ... mm,
einbauen und in die Dachabdichtung einbinden.
Fabrikat: ...
Menge: 0,000 st

**01.02.38 Absturzsicherungen**
Absturzsicherungen
nach Herstellermontageanleitung auf
den Untergrund aus: ...,
einbauen und fachgerecht in die Dachabdichtungslagen einbinden.
Gesamtdicke der schweren Auflast: ... mm
Menge: 0,000 st

#### 01.03 3: Metallarbeiten

**01.03.01 Aluminium-Attikaabdeckungen**
Aluminium-Attikaabdeckungen,
Fabrikat: ...
Material: Aluminium, ... (natur/techn.
eloxiert/Ral-beschichtet)
Dicke: ... mm
Gesamtabwicklung: ... mm
Kantungen: ... ST
mit nach innen weisendem Gefälle und
allen systembedingten Zubehörteilen
montieren.
Menge: 0,000 m

**01.03.02 Aluminium-Attikaabdeckungen Ecken**
Aluminium-Attikaabdeckungen Ecken
Aluminium-Attikaabdeckungen-
Eckformteile, 90°, industriell
gefertigt als Zulage
Menge: 0,000 st

**01.03.03 Alu-Attikaabdeckungen Sonderformteile**
Alu-Attikaabdeckungen Sonderformteile
Aluminium-Attikaabdeckungen-
Sonderformteile, industriell gefertigt
als Zulage
Menge: 0,000 st

#### 01.04 4: Klempnerarbeiten

**01.04.01 Halbrunde Dachrinne**
Halbrunde Dachrinne
Dachrinne, vorgehängt, halbrund, wie
folgt ausbilden:
-vorgehängte, halbrunde Dachrinne aus:
Titanzink, Dicke 0,7 mm,
Zuschnitt 333 mm montieren.
-erste Abdichtungsbahn bis zur
Vorderkante der Konstruktion führen
-Stützblech aus: Titanzink, Dicke 0,7 mm
Zuschnitt bis 250 mm montieren
-Stützblech mit Elastomerbitumenvoranstrich versehen
-Zulagestreifen aus der ersten Lage,
 Zuschnitt 33 cm,  beidseitig je 10 cm
streifenweise aufschweißen
-Oberlagsbahn aus der Fläche
bis Unterkante Stützblech vollflächig
aufschweißen.
Menge: 0,000 m

**01.04.02 Korrosionsschutzanstrich Dachrinne**
Korrosionsschutzanstrich Dachrinne
Zinkrinne im Wasserlauf mit einem
Korrosionsschutzanstrich versehen.
Fabrikat: SOPREMA CURAL
Menge: 0,000 m

**01.04.03 Wasserfangkasten, 6-tlg., aus Zink**
Wasserfangkasten, 6-tlg., aus Zink
mit Notüberlauf und oberer Abdeckung,
einschl. aller Nebenarbeiten, montieren
Menge: 0,000 st

**01.04.04 Dachrinne Endboden**
Dachrinne Endboden
Dachrinnenkopfstücke für die
ausgeschriebene Dachrinne
als Zulage.
Menge: 0,000 st

**01.04.05 Dachrinnenstutzen**
Dachrinnenstutzen, DN 100 mm,
eingelötet, für die ausgeschriebene
Dachrinne als Zulage.
Menge: 0,000 st

**01.04.06 Dachrinnen- / Traufblechgehrung**
Dachrinnen- / Traufblechgehrung
Dachrinneneckstücke, 90°, industriell
gefertigt und Traufblechgehrung,
handwerklich hergestellt, für die ausgeschriebene Dachrinne / Traufbleche
als Zulage.
Menge: 0,000 st

**01.04.07 Dachrinnen-Dehnungsausgleicher**
Dachrinnen-Dehnungsausgleicher
für die ausgeschriebene Dachrinne
als Zulage.
Menge: 0,000 st

**01.04.08 Regenfallrohr aus Titanzink 07, DN 100**
Regenfallrohr aus Titanzink,
DN 100 mm, Dicke 0,7 mm,
einschl. der Fallrohrschellen montieren.
Menge: 0,000 m

**01.04.09 Regenfallrohrbogen Titanzink 07, DN 100**
Regenfallrohrbogen Titanzink 07, DN 100
für das ausgeschriebene Regenfallrohr
als Zulage.
Menge: 0,000 st

**01.04.10 Standrohr aus verzinktem Stahl, DN 100**
Standrohr aus verzinktem Stahl,
DN 100 mm, Länge 100 cm,
einschl. Reinigungsöffnung montieren
und an die Grundleitung anschließen.
Fabrikat:
Menge: 0,000 st

**01.04.11 Standrohrkappe, DN 100**
Standrohrkappe, DN 100
für das ausgeschriebene
Standrohr als Zulage.
Menge: 0,000 st

#### 01.05 5: Stundenlohnarbeiten

**01.05.01 Lohnstunde Dachdeckermeister**
*** Bedarfsposition ohne GB
Lohnstunde Dachdeckermeister
Lohnstunde eines Dachdeckermeister
zum Nachweis für nicht im Leistungsverzeichnis beschriebene Arbeiten auf
ausdrückliche Anweisung der Bauleitung
oder Bauherrschaft.
Menge: 0,000 h

**01.05.02 Lohnstunde Dachdecker-Facharbeiter**
*** Bedarfsposition ohne GB
Lohnstunde Dachdecker-Facharbeiter
Lohnstunde eines Dachdecker-Facharbeiter
zum Nachweis für nicht im Leistungsverzeichnis beschriebene Arbeiten auf
ausdrückliche Anweisung der Bauleitung
oder Bauherrschaft.
Menge: 0,000 h

**01.05.03 Lohnstunde Dachdeckerhelfer**
*** Bedarfsposition ohne GB
Lohnstunde Dachdeckerhelfer
Lohnstunde eines Dachdeckerhelfer
zum Nachweis für nicht im Leistungsverzeichnis beschriebene Arbeiten auf
ausdrückliche Anweisung der Bauleitung
oder Bauherrschaft.
Menge: 0,000 h

**01.05.04 Lohnstunde Auszubildender**
*** Bedarfsposition ohne GB
Lohnstunde Auszubildender
Lohnstunde eines Auszubildenden
zum Nachweis für nicht im Leistungsverzeichnis beschriebene Arbeiten auf
ausdrückliche Anweisung der Bauleitung
oder Bauherrschaft.
Menge: 0,000 h
